# SPRENG - Sprengelstraße 10, 13553 Berlin
Angebotsaufforderung (GAEB 90, DA83)
Projektbezeichnung: Neubau Wohngebäude
Währung: EUR
Auftraggeber: Covivio Wohnen GmbH

## Zusätzlicher Text
In dieser Ausschreibung sind Arbeiten für Kunststofffenster und
Sonnenschutzanlagen aufgeführt. Einige Kenndaten:

AbmessungenAnzahl
Kunststofffenster 1,00 x 0,80 m6,0 StkKunststofffenster 1,885 x
2,775 m22,0 StkKunststofffenster 2,76 x 2,775 m18,0
StkKunststofffenster 2,635 x 1,805 m11,0 StkKunststofffenster
1,885 x 1,805 m23,0 StkKunststofffenster 1,885 x 2,63 m1,0
StkKunststofffenster 1,01 x 1,805 m24,0 StkKunststofffenster 1,01
x 1,61 m11,0 Stk  Rollladen, B/H=1,885/2,775m22,0
StkRollladen, B/H=2,76/2,775m18,0 StkRollladen,
B/H=2,635/1,805m11,0 StkRollladen, B/H=1,885/1,805m23,0
StkRollladen, B/H=1,01/1,805m24,0 StkRollladen,
B/H=1,885/2,635m1,0 Stk

## Zusätzlicher Text
Grundstück:
Sprengelstraße 10, 13553 Berlin

Projekt Kürzel:
SPRENG

Neubau Wohngebäude
Geplant ist der Neubau eines Mehrfamilienhauses in Massivbauweise im
Innenhof der Sprengelstraße 10 in Berlin Wedding.

Die maximalen Abmessungen des Gebäudes betragen 34,11 m x 13,16 m. Das
Gebäude erhält sechs oberirdische Geschosse (EG + 1.OG bis 5. OG) und
unterhalb des Erdgeschosses ist es unterkellert. Im Untergeschoss werden
ausschließlich Mieterabstellräume, Fahrradabstellplätze sowie
Technikräume vorhanden sein.

Insgesamt sind 29 Wohnungen geplant in der Größenordnung von 39 m² bis
83m².

Die Fassade wird mit WDVS hergestellt und das Dach wird begrünt.

Kennzahlen:
BGF: 2.694 m²
Wohnungen: 29 Stk
Treppenhaus: 1 Stk
Aufzug: 1 Stk (innenliegend)

Sonstiges:
Die vorgesehenen Bauleistungen werden entsprechend der derzeit
geltenden öffentlich-rechtlichen Vorschriften, der dort geforderten
bautechnischen Nachweise und nach den allgemein anerkannten Regeln der
Baukunst und der Technik ausgeführt. Die Anforderungen des Brandschutzes
sind einzuhalten.

Die Erschließung des Grundstückes an das vollständig ausgebaute
öffentliche Straßenland im Sinne des Baugesetzbuches und des
Erschließungsbeitragsgesetzes ist gesichert.

Die Dimensionierung sämtlicher Medien werden mit den Versorgungsträgern
entsprechend des heutigen Standards abgestimmt und eingerichtet.

## Zusätzlicher Text
Der sachliche Geltungsbereich ergibt sich ebenso wie die technische
Ausführung aus ATV:
DIN 18 355 Tischlerarbeiten
DIN 18 358 Rollladenarbeiten
DIN 18 361 Verglasungsarbeiten
sowie den anerkannten Regeln der Technik.

Ergänzend sind folgende ATV / DIN zu berücksichtigen:
ATV DIN 18 299 Allgemeine Regelungen für Bauarbeiten jeder Art
ATV DIN 18 335 Stahlbauarbeiten
ATV DIN 18 336 Abdichtungsarbeiten
ATV DIN 18 357 Beschlagarbeiten
ATV DIN 18 363 Maler- und Lackierarbeiten - Beschichtungen
DIN 18040  Barrierefreies Bauen

VDI 2719
Schalldämmung von Fenstern und deren Zusatzeinrichtungen

ift FE-05/2
Einsatzempfehlungen für Fenster und Außentüren sowie sonstige
Merkblätter und Richtlinien des ift Rosenheim e.V.

Technische Richtlinien des Glaserhandwerks
Bundesinnungsverband des Glaserhandwerks, Hadamar

VFF-Merkblätter
Verband Fenster + Fassade (VFF)

DIN 16830-3
Fensterprofile aus hochschlagzähem Polyvinylchlorid (PVC-HI) - Teil 3:
Profile mit beschichteten, farbigen Oberflächen;
Anforderungen

VFF KU.01
Visuelle Beurteilung von Oberflächen von Kunststofffenster- und
Türelementen
Herausgeber: Verband der Fenster- und Fassadenhersteller e.V. (VFF)

ZTV zur Ausschreibung von Kunststofffenstern
Herausgeber: Fachabteilung Kunststofffenster des Verbandes der Fenster-
und Fassadenhersteller e.V. (VFF)

RAL-GZ 695 Fenster, Fassaden und Haustüren

Weiterhin gelten sämtliche europäischen und nationalen Vorschriften,
Merkblätter, Stoff- und Prüfnormen usw. jeweils in ihrer aktuellen
Fassung sowie die Herstellerverarbeitungsangaben, Zulassungen und
Empfehlungen der jeweiligen Fachverbände.

## Zusätzlicher Text
Der sachliche Geltungsbereich ergibt sich ebenso wie die technische
Ausführung aus ATV:
DIN 18 358 Rollladenarbeiten sowie den anerkannten Regeln der
Technik.

Ergänzend sind folgende ATV zu berücksichtigen:
DIN 18 299 Allgemeine Regelungen für Bauarbeiten jeder Art
DIN 18 335 Stahlbauarbeiten
DIN 18 336 Abdichtungsarbeiten
DIN 18 355 Tischlerarbeiten
DIN 18 357 Beschlagarbeiten
DIN 18 360 Metallbauarbeiten
DIN 18 361 Verglasungsarbeiten
DIN 18 363 Maler- und Lackierarbeiten-Beschichtungen
DIN 18 364 Korrosionsschutzarbeiten an Stahlbauten
Technische Richtlinien
Bundesverband Rollladen + Sonnenschutz e.V.

Weiterhin gelten sämtliche europäischen und nationalen Vorschriften,
Merkblätter, Stoff- und Prüfnormen usw. jeweils in ihrer aktuellen
Fassung sowie die Herstellerverarbeitungsangaben, Zulassungen und
Empfehlungen der jeweiligen Fachverbände.

## Zusätzlicher Text
01  Allgemeines
Anschlüsse für Wasser und Energie werden durch den AG in erforderlichem
Maß auf dem Baufeld zur Verfügung gestellt. Die Kosten hierfür werden
über einen in der Auftragsverhandlung festzulegenden Prozentsatz von der
Schlussrechnungssumme in Abzug gebracht. Die Verteilung der Medien vom
Übergabepunkt (z. B. Baustromverteiler des AG) bis zum Arbeitsplatz ist
Sache des AN.

WC-Einrichtungen werden zur Verfügung gestellt, Abrechnung analog
obigem Absatz. Tagesunterkünfte und Magazincontainer können durch den AG
gegen eine im Verhandlungsgespräch noch zu vereinbarende Monatspauschale
zur Verfügung gestellt werden.

Für vom AN selbst vorgesehene Lagerflächen u. ä. besteht generelle
Abstimmungspflicht mit dem AG. Der AN kann ggf. aus Platzgründen keine
eigenen Tagesunterkünfte, Magazincontainer, etc. aufstellen.
Parkmöglichkeiten stehen auf dem Baufeld nur begrenzt zur Verfügung.

Durch die örtliche Bauleitung werden eine Baustellenordnung und der
SiGe-Plan an den AN übergeben.

02  Angaben zur Ausführung
Die Baustelle ist vor Angebotsabgabe, spätestens jedoch vor
Auftragsverhandlung durch den Bieter zu besichtigen. Alle sich aus den
Örtlichkeiten ergebenden Aufwendungen sind einzukalkulieren.

Bei der Abwicklung der vertraglichen Leistungen hat der AN nur Personal
einzusetzen, das vorher mit den notwendigen Sicherheitsbestimmungen, wie
Unfallverhütungsvorschriften etc. vertraut gemacht wurde. Die
Sicherheitsbestimmungen sind bei der Durchführung der Arbeiten
einzuhalten. Baustellenführungspersonal, Vorarbeiter, etc. müssen der
deutschen Sprache in Wort und Schrift mächtig sein! Vor Arbeitsbeginn
ist dem AG das verantwortliche Führungspersonal und alle am Bau
Beteiligten schriftlich zu benennen.

Der Einheitspreis des Angebotes ist maßgebend. Das gilt auch dann, wenn
das Produkt aus Mengen und Einheitspreis fehlerhaft ist (z. B. auf Grund
von Rechen- oder Eingabefehler). Sämtliche Einheitspreise sind
Nettopreise. Die Mehrwertsteuer ist gesondert auszuweisen.

03  Neben- und Besondere Leistungen
Mit den Einheitspreisen abgegolten sind, wenn nachstehend nicht
gesondert aufgeführt, das Einrichten, Vorhalten und Räumen der Baustelle
incl. An- und Abfuhr aller für die Arbeiten erforderlichen Maschinen und
Geräte, sowie alle Nebenleistungen und besonderen Leistungen, die zur
restlosen Fertigstellung der Arbeiten notwendig sind.

04 Termine
Die mit der örtlichen Bauleitung abgesprochenen Zwischen- und
Endtermine sind Vertragstermine und unbedingt einzuhalten. Sollten zur
Einhaltung der vereinbarten Termine Überstunden erforderlich werden,
erfolgt hierfür keine zusätzliche Vergütung.

05 Stundenlohnarbeiten
Arbeiten auf Nachweis dürfen nur auf besondere Anweisung des
Auftraggebers vor Arbeitsbeginn ausgeführt werden. Die Rapporte müssen
arbeitstäglich zur Anerkennung vorgelegt werden. Verspätet vorgelegte
Rapporte werden nicht anerkannt. Der AN verliert in diesem Fall seinen
Vergütungsanspruch.
Die separat vereinbarten Stundenverrechnungssätze beinhalten sämtliche
Lohnkosten, Sozialaufwendungen, Lohnnebenkosten und Allgemeine
Geschäftskosten. Kosten für An- und Abfahrt, Aufsichtspersonal und
Überstundenzuschläge werden nicht gesondert vergütet.
Stundenlohnarbeiten werden nur angewendet, wenn auf der Grundlage der
Urkalkulation kein Nachtragsangebot des AN zu Stande kommt.

06 Prüfpflicht des AN
Der Bieter ist verpflichtet, die im Leistungsverzeichnis beschriebenen
Positionen auf Vollständigkeit, fachgerechte Ausführung und Eignung für
den vorgesehenen Verwendungszweck zu überprüfen. Sollten sich
hinsichtlich Verwendbarkeit zur Herstellung eines mangelfreien Werkes
Bedenken gegen die Verwendung ergeben, so sind diese gegenüber dem AG so
rechtzeitig geltend zu machen, dass aus hieraus resultierenden
Materialwechseln keine Beeinträchtigen an Bauablauf und -fortschritt
entstehen können. Sinnvolle oder notwendig erscheinende Änderungen oder
Zusätze sind ggf. mit einer entsprechenden Begründung in einem
Zusatzangebot einzureichen.

07 Verwendbarkeitsnachweis
Sämtliche zur Verwendung kommende Produkte sind im Rahmen des
Verwendbarkeitsnachweis per Prüfungszeugnis, Zeichnung, technischem
Datenblatt des Herstellers usw. technisch zu bemustern. Alle
Abweichungen von den ausgeschriebenen Produkten sind vom Bauherrn bzw.
seinen Beauftragten zu genehmigen. Die Gleichwertigkeit ist vom AN
nachzuweisen. Auch gestalterische Kriterien sind in die
Gleichwertigkeitsbetrachtung mit einbezogen.

08 Mitwirkungspflicht Baukoordination
Der AN hat seine Arbeiten mit den sonstigen auf der Baustelle tätigen
Unternehmen in Abstimmung mit dem AG so zu koordinieren, dass ein
reibungsloser Ablauf der Arbeiten gewährleistet ist.

09 Sauberkeit Arbeitsplatz
Der Arbeitsplatz ist täglich sauber (besenrein) zu verlassen. Sollte
der AN dieser Verpflichtung nicht nachkommen, ist der AG berechtigt,
ohne weitere Vorankündigung die Beräumung / Säuberung der Arbeitsplätze
durch Dritte zu veranlassen. Die daraus entstehenden Kosten trägt der
AN.

## Kunststofffenster und Sonnenschutz
Datum: 08.10.24

### Titel 01 Kunststofffenster

*Hinweis*
Ausführungsbeschreibung

Kunststofffenster als komplette Elemente, inkl.
Beschläge,
Fensterfalzlüftung usw. herstellen, liefern und
einbauen.

Ausführung gemäß Architektenplanung (Details und
Fensterliste)

Kunstofffenster, Mehrkammerprofil, 3 Dichtungsebenen
Fenstertüren Durchsturzsicher (außer Brüstungsfenster
1.OG - DG)
von Innen und Aussen
Rahmen:
- Farbton innen RAL 9016 Verkehrsweiß
- Farbton außen RAL 7016 Anthrazitgrau

Verglasung: Isolierverglasung als VSG
außer Brüstungsfenster 1.OG - DG
Scheibenzwischenräume: nach Erfordernis

Schallschutzklasse: 2
Rw Fenster:  32dB
g-Wert:  0,50
U-Wert:  0,85

Bauwerksanschlüsse: Fenster mit Winkel befestigen,
umlaufende Fugen zwischen Baukörper und Fenster mit
Mineralwolle ausstopfen und dauerelastisch mit
Kompriband
verschließen

Beschläge: in Anlehnung an Hoppe, Serie Amsterdam,
Edelstahl
Fenster-und Türbänder: Rollenbänder EV1 eloxiert
Baus. Anschluss außen: WDVS
Anschluss außen:  schlagregendicht,diffusionsoffen
Anschluss innen:  dampfdicht
Einbau:  in Leibungen ohne Anschlag (stumpfer
Anschlag)
Rahmenverbreiterungen: Kunststoff-Mehrkammerprofil
Uf:1,1W/m²K, gemäß: - diverser Details (Angaben siehe
jeweilige Positionen)  - Fensterliste 9100

Detailansicht:
221130_SPRENG_01_AR_5_AN_--_AN1_300_--_F 300
Nord-West-Ansicht
221130_SPRENG_01_AR_5_AN_--_AN2_310_--_F 310
Süd-Ost-Ansicht
221130_SPRENG_01_AR_5_FL_--_xx_9100_--_F
Fensterliste.xlsx

Angebotenes Fabrikat Fenster:
'
..........................................'
vom Bieter einzutragen

#### Abschnitt 01.01 Kellerfenster

**01.01.0010 KF -1_F-01 bis -1_F-06, 1-teilig, b/h=1,00/0,80m**
Fensterelement wie Leitbeschreibung und nachfolgend
beschrieben gemäß
Architektenplanung und Fensterliste liefern und
fachgerecht montieren.

Gesamtabmessungen:b/h = 1,00 x 0,80m
(Rohbaumaße)Befestigungsgrund: BetonBeschlag: Dreh / Kipp
Anforderungen Wärmeschutz: 1,0 W/m²KAnforderung
Fenstergriffe: Hoppe, Serie Amsterdam, Edelstahl oder
Ähnl.
Rahmenverbreiterung: untenBrüstungshöhe: 140,5
cmg-Wert: 50%RCkeine AnforderungFarbe (innen):Weiß RAL
9016Farbe (außen):Weiß RAL 9016DINRechts
Rahmenverbreiterungen wie folgt:
- unten mit äußerem und raumseitigem Bankanschlussprofi
Kunststoff-
Mehrkammerprofil Uf:1,1W/m²K mit beidseitigem
Bankanschluss gem. Detail 9115

angebotenes Fabrikat:
'
..........................................'
vom Bieter einzutragen

Fensternummern:-1_F-01 bis -1_F-06

Einbauort: Untergeschoß

Siehe folgende Plananlage:
221130_SPRENG_01_AR_5_DT_--_xx_9117_--_F
221130_SPRENG_01_AR_5_DT_--_xx_9115_--_F
221130_SPRENG_01_AR_5_DT_--_xx_9116_--_F

Detailplanung:
Menge: 6,000 St

#### Abschnitt 01.02 Fenster ab EG

**01.02.0010 Techn.Bearbeitung, Montageplanung, Fensterelemente**
Technische Bearbeitung, Montageplanung, sowie Statik
für den
gesamten Umfang der Ausschreibung "Fenster".

Für jedes Element / Bauteil ist eine prüfbare
Werkplanung und
Berechnung zu erstellen.

Sie ist innerhalb von 18 Werktagen nach
Auftragserteilung 3-fach
in Papierform dem Auftraggeber zur Freigabe zu
übergeben.

Die Klärung etwaiger Fragen mit dem Architekten ist vom
AN
frühzeitig und eigenständig einzuleiten. Das Vorliegen
der vollständigen
fehlerfreien Unterlagen ist Voraussetzung für die
Produktionsfreigabe.
Menge: 1,000 Psch

**01.02.0020 "Blower Door" Test**
Durchführung eines "Blower Door"-Test nach DIN 4108-7
zur
Differenzdruckmessung und zum Nachweis der nach DIN
geforderte Luftdichtheit der Gebäudehülle.
Menge: 1,000 Psch

**01.02.0030 KF 00_F-01 und 00_F-02, B/H=1,885/2,775m**
Fenstertürelement aus Kunststoff gemäß vorstehender
Ausführungsbeschreibung herstellen, liefern und
einbauen.

Gesamtabmessungen:b/h = 1,885 x 2,775m
(Rohbauöffnungsmaße)Befestigungsgrund: BetonBeschlag: Dre
h-Kipp /  DrehDINL / R
Griffhöhe:  max. 1,20m über OK FB Einbruchschutz:
Rollladen mit
Hochschiebeschutz  (gesondert ausgeschrieben)
Aufteilung:  2-teilig Rahmenverbreiterung: gemäß
Fensterdetailplan:
seitlich, unten, oben Besonderheit: - barrierefreie
2-cm Schwelle
Sicherheitsverglasung gem. DIN 18008: innen und außen

Fenster-Nr.: 00_F-01 und 00_F-02

Detail:  221130_SPRENG_01_AR_5_DT_--_xx_9136_--_F
221130_SPRENG_01_AR_5_DT_--_xx_9135_--_F
221130_SPRENG_01_AR_5_DT_--_xx_9131_--_F

Einbauort: EG WHG 1, Raum 01-02 und 01-03
Menge: 2,000 Stck

**01.02.0040 KF 00_F-06 bis 00_F-12, B/H=2,76/2,775m**
Fenstertürelement aus Kunststoff gemäß vorstehender
Ausführungsbeschreibung herstellen, liefern und
einbauen.

Gesamtabmessungen:b/h = 2,76 x 2,775m
(Rohbauöffnungsmaße)Befestigungsgrund: BetonBeschlag: Dre
h-Kipp /  FestDINL / R  2xDINR / L  1x
Griffhöhe:  max. 1,20m über OK FB
Einbruchschutz: Rollladen mit Hochschiebeschutz
(gesondert ausgeschrieben)
Aufteilung:  2-teilig
Rahmenverbreiterung: gemäß Fensterdetailplan:
seitlich, unten, oben
Besonderheit: - barrierefreie 2-cm Schwelle
Sicherheitsverglasung gem. DIN 18008: innen und außen

Fenster-Nr.: 00_F-06, 00_F-09 und 00_F-12

Detail:
221130_SPRENG_01_AR_5_DT_--_xx_9131_--_F
221130_SPRENG_01_AR_5_DT_--_xx_9139_--_F
221130_SPRENG_01_AR_5_DT_--_xx_9136_--_F

Einbauort: EG WHG 2, Raum 02-02
WHG 3, Raum 03-04
WHG 4, Raum 04-03
Menge: 3,000 Stck

**01.02.0050 KF 00_F-03, B/H=2,635/1,805m**
Fenstertürelement aus Kunststoff gemäß vorstehender
Ausführungsbeschreibung herstellen, liefern und
einbauen.

Gesamtabmessungen:b/h = 2,635 x 1,805m
(Rohbauöffnungsmaße)Befestigungsgrund: BetonBeschlag: Dre
h-Kipp /  Dreh / DrehDINL / R / R
Brüstungshöhe: 0,82m Rohbaumaß
Einbruchschutz: Rollladen mit Hochschiebeschutz
(gesondert ausgeschrieben)
Aufteilung:  3-teilig
Rahmenverbreiterung: gemäß Fensterdetailplan:
seitlich, unten, oben
Sicherheitsverglasung gem. DIN 18008: innen und außen

Fenster-Nr.: 00_F-03

Detail:
221130_SPRENG_01_AR_5_DT_--_xx_9131_--_F
221130_SPRENG_01_AR_5_DT_--_xx_9139_--_F
221130_SPRENG_01_AR_5_DT_--_xx_9140_--_F

Einbauort: EG WHG 1, Raum 01-03
Menge: 1,000 Stck

**01.02.0060 KF 00_F-04 bis 00_F-15, B/H=1,885/1,805m**
Fenstertürelement aus Kunststoff gemäß vorstehender
Ausführungsbeschreibung herstellen, liefern und
einbauen.

Gesamtabmessungen:b/h = 1,885 x 1,805m
(Rohbauöffnungsmaße)Befestigungsgrund: BetonBeschlag: Dre
h-Kipp /  Dreh DINL / R  1xDINR / L  4x
Brüstungshöhe: 0,82m Rohbaumaß
Einbruchschutz: Rollladen mit Hochschiebeschutz
(gesondert ausgeschrieben)
Aufteilung:  2-teilig
Rahmenverbreiterung: gemäß Fensterdetailplan:
seitlich, unten, oben
Sicherheitsverglasung gem. DIN 18008: innen und außen

Fenster-Nr.: 00_F-04, 00_F-05, 00_F-13, 00_F-14 und
00_F-15

Detail:
221130_SPRENG_01_AR_5_DT_--_xx_9131_--_F
221130_SPRENG_01_AR_5_DT_--_xx_9139_--_F
221130_SPRENG_01_AR_5_DT_--_xx_9140_--_F

Einbauort: EG: WHG 1, Raum 01-04
WHG 2, Raum 02-04
WHG 4, Raum 04-03, 04-05,
04-06
Menge: 5,000 Stck

**01.02.0070 KF 00_F-07 bis 00_F-11, B/H=1,01/1,805m**
Fenstertürelement aus Kunststoff gemäß vorstehender
Ausführungsbeschreibung herstellen, liefern und
einbauen.

Gesamtabmessungen:b/h = 1,01 x 1,805m
(Rohbauöffnungsmaße)Befestigungsgrund: BetonBeschlag: Dre
h-Kipp DINLinks  2xDINRechts  2x
Brüstungshöhe: 0,82m Rohbaumaß
Einbruchschutz: Rollladen mit Hochschiebeschutz
(gesondert ausgeschrieben)
Aufteilung:  1-teilig
Rahmenverbreiterung: gemäß Fensterdetailplan:
seitlich, unten, oben
Sicherheitsverglasung gem. DIN 18008: innen und außen

Fenster-Nr.: 00_F-07, 00_F-08, 00_F-10 und 00_F-11

Detail:
221130_SPRENG_01_AR_5_DT_--_xx_9131_--_F
221130_SPRENG_01_AR_5_DT_--_xx_9139_--_F
221130_SPRENG_01_AR_5_DT_--_xx_9140_--_F

Einbauort: EG: WHG 3, Raum 03-03, 03-04, 03-06
Menge: 4,000 Stck

**01.02.0080 KF 00_F-16, B/H=1,01/1,61m**
Fenstertürelement aus Kunststoff gemäß vorstehender
Ausführungsbeschreibung herstellen, liefern und
einbauen.

Gesamtabmessungen:b/h = 1,01 x 1,61m
(Rohbauöffnungsmaße)Befestigungsgrund: BetonBeschlag: Dre
h-Kipp DINRechts
Brüstungshöhe: 0,82m Rohbaumaß
ohne Rollladen
Aufteilung:  1-teilig
Rahmenverbreiterung: gemäß Fensterdetailplan:
seitlich, unten, oben
Sicherheitsverglasung gem. DIN 18008: innen und außen

Fenster-Nr.: 00_F-16

Detail:
221130_SPRENG_01_AR_5_DT_--_xx_9141_--_F
221130_SPRENG_01_AR_5_DT_--_xx_9142_--_F
221130_SPRENG_01_AR_5_DT_--_xx_9147_--_F

Einbauort: EG: TRH
Menge: 1,000 Stck

**01.02.0090 KF 01_F-01 bis DG_F-16, B/H=1,885/2,775m**
Fenstertürelement aus Kunststoff gemäß vorstehender
Ausführungsbeschreibung herstellen, liefern und
einbauen.

Gesamtabmessungen:b/h = 1,885 x 2,775m
(Rohbauöffnungsmaße)Befestigungsgrund: MW /
BetonBeschlag: Dreh-Kipp /  DrehDINL / R  10x  oder
20xDIN R / L  10x
Griffhöhe:  max. 1,20m über OK FB
Aufteilung:  2-teilig
Rahmenverbreiterung: gemäß Fensterdetailplan:
seitlich, unten, oben
Besonderheit: - barrierefreie 2-cm Schwelle
Sicherheitsverglasung gem. DIN 18008: innen und außen

Fenster-Nr.: 01_F-01, 01_F-02, 01_F-16, 01_F-17,
02_F-01, 02_F-02,
02_F-16, 02_F-17, 03_F-01, 03_F-02,
03_F-16, 03_F-17,
04_F-01, 04_F-02, 04_F-16, 04_F-17,
DG_F-01,
DG_F-02, DG_F-15, DG_F-16
,
Detail:
221130_SPRENG_01_AR_5_DT_--_xx_9154_--_F
221130_SPRENG_01_AR_5_DT_--_xx_9155_--_F
221130_SPRENG_01_AR_5_DT_--_xx_9131_--_F

Einbauort: 1.OG WHG 5, Raum 05-02 und 05-03
WHG 9, Raum 09-05 und 09-06
2.OG WHG 10, Raum 10-02 und 10-03
WHG 14, Raum 14-05 und 14-06
3.OG WHG 15, Raum 15-02 und 15-03
WHG 19, Raum 19-05 und 19-06
4.OG WHG 20, Raum 20-02 und 20-03
WHG 24, Raum 24-05 und 24-06
DG  WHG 25, Raum 25-02 und 25-03
WHG 29, Raum 29-05 und 29-06
Menge: 20,000 Stck

**01.02.0100 KF 01_F-06 bis 04_F-12, B/H=2,76/2,775m**
Fenstertürelement aus Kunststoff gemäß vorstehender
Ausführungsbeschreibung herstellen, liefern und
einbauen.

Gesamtabmessungen:b/h = 2,76 x 2,775m
(Rohbauöffnungsmaße)Befestigungsgrund: MW /
BetonBeschlag: Dreh-Kipp /  FestDINL / R  8xDINR / L
4x
Griffhöhe:  max. 1,20m über OK FB
Aufteilung:  2-teilig
Rahmenverbreiterung: gemäß Fensterdetailplan:
seitlich, unten, oben
Besonderheit: - barrierefreie 2-cm Schwelle
Sicherheitsverglasung gem. DIN 18008: innen und außen

Fenster-Nr.: 01_F-06, 01_F-09 und 01_F-12
02_F-06, 02_F-09 und 02_F-12
03_F-06, 03_F-09 und 03_F-12
04_F-06, 04_F-09 und 04_F-12

Detail:
221130_SPRENG_01_AR_5_DT_--_xx_9154_--_F
221130_SPRENG_01_AR_5_DT_--_xx_9155_--_F
221130_SPRENG_01_AR_5_DT_--_xx_9131_--_F

Einbauort:
1.OG WHG  6, Raum 06-02, WHG  7, Raum 07-04, WHG  8,
Raum 08-03
2.OG WHG 11, Raum 11-02, WHG 12, Raum 12-04, WHG 13,
Raum 13-03
3.OG WHG 16, Raum 16-02, WHG 17, Raum 17-04, WHG 18,
Raum 18-03
4.OG WHG 21, Raum 21-04, WHG 22, Raum 22-04, WHG 23,
Raum 23-03
Menge: 12,000 Stck

**01.02.0110 KF DG_F-06 bis DG_F-12, B/H=2,76/2,775m, DG**
Fenstertürelement aus Kunststoff gemäß vorstehender
Ausführungsbeschreibung herstellen, liefern und
einbauen.

Gesamtabmessungen:b/h = 2,76 x 2,775m
(Rohbauöffnungsmaße)Befestigungsgrund: MW /
BetonBeschlag: Dreh-Kipp /  FestDINL / R  2xDINR / L
1x
Griffhöhe:  max. 1,20m über OK FB
Aufteilung:  2-teilig
Rahmenverbreiterung: gemäß Fensterdetailplan:
seitlich, unten, oben
Besonderheit: - barrierefreie 2-cm Schwelle
Sicherheitsverglasung gem. DIN 18008: innen und außen

Fenster-Nr.: DG_F-06, DG_F-09 und DG_F-12

Detail:
221130_SPRENG_01_AR_5_DT_--_xx_9171_--_F
221130_SPRENG_01_AR_5_DT_--_xx_9155_--_F
221130_SPRENG_01_AR_5_DT_--_xx_9131_--_F

Einbauort: DG WHG 26, Raum 26-04, WHG 27, Raum 27-04,
WHG 28, Raum 28-03
Menge: 3,000 Stck

**01.02.0120 KF DG_F-13, B/H=1,885/2,63m, DG**
Fenstertürelement aus Kunststoff gemäß vorstehender
Ausführungsbeschreibung herstellen, liefern und
einbauen.

Gesamtabmessungen:b/h = 1,885 x 2,63m
(Rohbauöffnungsmaße)Befestigungsgrund: MW /
BetonBeschlag: Dreh-Kipp /  DrehDINL / R
Griffhöhe:  max. 1,20m über OK FB
Aufteilung:  2-teilig
Rahmenverbreiterung: gemäß Fensterdetailplan:
seitlich, unten, oben
Sicherheitsverglasung gem. DIN 18008: innen und außen

Fenster-Nr.: DG_F-13

Detail:
221130_SPRENG_01_AR_5_DT_--_xx_9171_--_F
221130_SPRENG_01_AR_5_DT_--_xx_9155_--_F
221130_SPRENG_01_AR_5_DT_--_xx_9131_--_F

Einbauort: DG WHG 29, Raum 29-03
Menge: 1,000 Stck

**01.02.0130 KF 01_F-03 bis DG_F-15, B/H=2,635/1,805m**
Fenstertürelement aus Kunststoff gemäß vorstehender
Ausführungsbeschreibung herstellen, liefern und
einbauen.

Gesamtabmessungen:b/h = 2,635 x 1,805m
(Rohbauöffnungsmaße)Befestigungsgrund: MW /
BetonBeschlag: Dreh-Kipp /  Dreh / DrehDINL / R / R
5xDINR / L / L  5x
Brüstungshöhe: 0,82m Rohbaumaß
Aufteilung:  3-teilig
Rahmenverbreiterung: gemäß Fensterdetailplan:
seitlich, unten, oben

Fenster-Nr.: 01_F-03, 01_F-15, 02_F-03, 02_F-15,
03_F-03,
03_F-15, 04_F-03, 04_F-15, DG_F-03,
DG_F-14

Detail:
221130_SPRENG_01_AR_5_DT_--_xx_9131_--_F
221130_SPRENG_01_AR_5_DT_--_xx_9139_--_F
221130_SPRENG_01_AR_5_DT_--_xx_9140_--_F

Einbauort:
1.OG WHG 5, Raum 05-03, WHG 9, Raum 09-05
2.OG WHG 10, Raum 10-03, WHG 14, Raum 14-05
3.OG WHG 15, Raum 15-03, WHG 19, Raum 19-05
4.OG WHG 20, Raum 20-03, WHG 24, Raum 24-05
DG  WHG 25, Raum 25-03, WHG 29, Raum 29-05
Menge: 10,000 Stck

**01.02.0140 KF 01_F-04 bis DG_F-05, B/H=1,885/1,805m**
Fenstertürelement aus Kunststoff gemäß vorstehender
Ausführungsbeschreibung herstellen, liefern und
einbauen.

Gesamtabmessungen:b/h = 1,885 x 1,805m
(Rohbauöffnungsmaße)Befestigungsgrund: MW /
BetonBeschlag: Dreh-Kipp /  Dreh DINL / R  9xDINR / L
9x
Brüstungshöhe: 0,82m Rohbaumaß
Aufteilung:  2-teilig
Rahmenverbreiterung: gemäß Fensterdetailplan:
seitlich, unten, oben

Fenster-Nr.: 01_F-04, 01_F-05, 01_F-13 und 01_F-14,
02_F-04, 02_F-05, 02_F-13 und
02_F-14,
03_F-04, 03_F-05, 03_F-13 und
03_F-14,
04_F-04, 04_F-05, 04_F-13 und
04_F-14,
DG_F-04, DG_F-05.

Detail:
221130_SPRENG_01_AR_5_DT_--_xx_9131_--_F
221130_SPRENG_01_AR_5_DT_--_xx_9139_--_F
221130_SPRENG_01_AR_5_DT_--_xx_9140_--_F

Einbauort: 1.OG: WHG 5, Raum 05-04, WHG 6, Raum 06-04,
WHG 8, Raum 08-04, WHG 9,
Raum 09-03
2.OG: WHG 10, Raum 10-04, WHG 11, Raum
11-04,
WHG 13, Raum 13-04, WHG 14,
Raum 14-03
3.OG: WHG 15, Raum 15-04, WHG 16, Raum
16-04,
WHG 18, Raum 18-04, WHG 19,
Raum 19-03
4.OG: WHG 20, Raum 20-04, WHG 21, Raum
21-03,
WHG 23, Raum 23-04, WHG 24,
Raum 24-03
DG:  WHG 25, Raum 25-04, WHG 26,
Raum 26-03.
Menge: 18,000 Stck

**01.02.0150 KF 01_F-07 bis DG_F-11, B/H=1,01/1,805m**
Fenstertürelement aus Kunststoff gemäß vorstehender
Ausführungsbeschreibung herstellen, liefern und
einbauen.

Gesamtabmessungen:b/h = 1,01 x 1,805m
(Rohbauöffnungsmaße)Befestigungsgrund: MW /
BetonBeschlag: Dreh-Kipp DINLinks  10xDINRechts
10x
Brüstungshöhe: 0,82m Rohbaumaß
Aufteilung:  1-teilig
Rahmenverbreiterung: gemäß Fensterdetailplan:
seitlich, unten, oben

Fenster-Nr.: 01_F-07, 01_F-08, 01_F-10 und 01_F-11
02_F-07, 02_F-08, 02_F-10 und
02_F-11
03_F-07, 03_F-08, 03_F-10 und
03_F-11
04_F-07, 04_F-08, 04_F-10 und
04_F-11
DG_F-07, DG_F-08, DG_F-10 und
DG_F-11

Detail:
221130_SPRENG_01_AR_5_DT_--_xx_9131_--_F
221130_SPRENG_01_AR_5_DT_--_xx_9139_--_F
221130_SPRENG_01_AR_5_DT_--_xx_9140_--_F

Einbauort: 1.OG: WHG 7, Raum 07-03, 07-04, 07-06
2.OG: WHG 12, Raum 12-03, 12-04, 12-06

3.OG: WHG 17, Raum 17-03, 17-04, 17-06
4.OG: WHG 22, Raum 22-03, 22-04, 22-06
DG :  WHG 27, Raum 27-03, 27-04,
27-06
Menge: 20,000 Stck

**01.02.0160 KF 01_F-18 bis DG_F-18, B/H=1,01/1,61m**
Fenstertürelement aus Kunststoff gemäß vorstehender
Ausführungsbeschreibung herstellen, liefern und
einbauen.

Gesamtabmessungen:b/h = 1,01 x 1,61m
(Rohbauöffnungsmaße)Befestigungsgrund: MW /
BetonBeschlag: Dreh-Kipp DINRechts  5xDINLinks
5x
Brüstungshöhe: 0,82m Rohbaumaß
ohne Rollladen
Aufteilung:  1-teilig
Rahmenverbreiterung: gemäß Fensterdetailplan:
seitlich, unten, oben

Fenster-Nr.: 01_F-18, 01_F-19, 02_F-18, 02_F-19,
03_F-18, 03_F-19, 04_F-18, 04_F-19,
DG_F-17, DG_F-18.

Detail:
221130_SPRENG_01_AR_5_DT_--_xx_9141_--_F
221130_SPRENG_01_AR_5_DT_--_xx_9142_--_F
221130_SPRENG_01_AR_5_DT_--_xx_9147_--_F

Einbauort: 1.OG - DG : TRH
Menge: 10,000 Stck

### Titel 02 Rollläden

#### Abschnitt 02.01 Rollläden

**02.01.0010 Techn.Bearbeitung, Montageplanung**
Technische Bearbeitung und Montageplanung für den
gesamten
Umfang der Ausschreibung "Rollläden".

Der Auftragnehmer hat die technische Bearbeitung
für die Montagepläne, Werkstatt- und Detailpläne zu
erbringen.

Sie ist innerhalb von 18 Werktagen nach
Auftragserteilung 3-fach
in Papierform dem Auftraggeber zur Freigabe zu
übergeben.

Die Klärung etwaiger Fragen mit dem Architekten ist vom
AN
frühzeitig und eigenständig einzuleiten. Das Vorliegen
der
vollständigen fehlerfreien Unterlagen ist Voraussetzung
für die
Produktionsfreigabe.
Menge: 1,000 Psch

*Hinweis*
Aufsetz-Rollladenkasten liefern und montieren,
z.B. INTEGO.P Basis QUADRO.

Ausführung:
- Revision unten
- Kastenhöhe 169mm
- Hochschiebeschutz im EG
- Alu-Lamellen
- Antrieb elektrisch
- Standard-Führungsschiene 53 x 22 mm,
bis max. 17 mm anputzbar
Farbton: Behang und Profile : Farbe 106ähnlich RAL 7016
Anthrazitgrau
gemäß Detail : 221130_SPRENG_01_AR_5_DT_--_xx_9131_--_F
und Fensterliste

Ausführungsort: alle Fenster beider Fassadenseiten,
vom EG bis DG, außer Brüstungsfenster TRH
B/H=1,01/1,61m

Angebotenes Fabrikat Rolladen:
'
..........................................'
vom Bieter einzutragen

**02.01.0020 Rollladen, B/H=1,885/2,775m**
*** Bezugsbeschreibung
Rollladen gemäß vorstehender Ausführungsbeschreibung
und
nach örtlichem Aufmaß als komplette Anlage herstellen,
liefern und montieren.

- Rollladenkasten als Aufsatzkasten
- Behangwelle
- Behang
- Endstab mit Anschlagstopfen
- Führungsschienen
- Elektromotor mit mind. 2m Anschlusskabel
Rohbauöffnung Fenster: B/H ca. 1,885/2,775m
Anlagenhöhe: ca. Rohbauhöhe abzüglich 18,5cm
Anlagenbreite: ca. wie Rohbaubreite
Menge: 22,000 Stck

**02.01.0030 Rollladen, B/H=2,76/2,775m**
*** gemäß Ausführungsbeschreibung Rollladen gemäß vorstehender Ausführungsbeschreibung un
*** wie Position 02.01.0020
Rohbauöffnung Fenster: B/H ca. 2,76/2,775m
Menge: 18,000 Stck

**02.01.0040 Rollladen, B/H=2,635/1,805m**
*** gemäß Ausführungsbeschreibung Rollladen gemäß vorstehender Ausführungsbeschreibung un
*** wie Position 02.01.0020
Rohbauöffnung Fenster: B/H ca. 2,635/1,805m
Menge: 11,000 Stck

**02.01.0050 Rollladen, B/H=1,885/1,805m**
*** gemäß Ausführungsbeschreibung Rollladen gemäß vorstehender Ausführungsbeschreibung un
*** wie Position 02.01.0020
Rohbauöffnung Fenster: B/H ca. 1,885/1,805m
Menge: 23,000 Stck

**02.01.0060 Rollladen, B/H=1,01/1,805m**
*** gemäß Ausführungsbeschreibung Rollladen gemäß vorstehender Ausführungsbeschreibung un
*** wie Position 02.01.0020
Rohbauöffnung Fenster: B/H ca. 1,01/1,805m
Menge: 24,000 Stck

**02.01.0070 Rollladen, B/H=1,885/2,635m**
*** gemäß Ausführungsbeschreibung Rollladen gemäß vorstehender Ausführungsbeschreibung un
*** wie Position 02.01.0020
Rohbauöffnung Fenster: B/H ca. 1,885/2,635m
Menge: 1,000 Stck

**02.01.0080 Zulage Hochschiebeschutz für Behang B/H ca. 1,885/2,775m**
Zulage Hochschiebeschutz für Behang im EG.
Rohbauöffnung: B/H ca. 1,885/2,775m
Menge: 2,000 Stck

**02.01.0090 Zulage Hochschiebeschutz für Behang B/H ca. 2,76/2,775m**
Zulage Hochschiebeschutz für Behang im EG.
Rohbauöffnung: B/H ca. 2,76/2,775m
Menge: 3,000 Stck

**02.01.0100 Zulage Hochschiebeschutz für Behang B/H ca. 2,635/1,805m**
Zulage Hochschiebeschutz für Behang im EG.
Rohbauöffnung: B/H ca. 2,635/1,885m
Menge: 1,000 Stck

**02.01.0110 Zulage Hochschiebeschutz für Behang B/H ca. 1,885/1,805m**
Zulage Hochschiebeschutz für Behang im EG.
Rohbauöffnung: B/H ca. 1,885/1,805m
Menge: 5,000 Stck

**02.01.0120 Zulage Hochschiebeschutz für Behang B/H ca. 1,01/1,805m**
Zulage Hochschiebeschutz für Behang im EG.
Rohbauöffnung: B/H ca. 1,01/1,805m
Menge: 4,000 Stck

**02.01.0130 Zulage RC 2 für Rollläden im EG**
*** Bedarfsposition ohne GB
Menge: 65,000 m2

### Titel 03 Stundenlohnarbeiten

#### Abschnitt 03.01 Stundenlohnarbeiten

**03.01.0010 Stundensatz Facharbeiter**
*** Bedarfsposition ohne GB
Arbeiten, welche nicht in den Positionen erfasst sind
und gegen
Nachweis zur Ausführung kommen: Facharbeiter

Stundenlohnarbeiten müssen vor Ausführung durch die
Bauleitung angeordnet werden!
Menge: 1,000 h

**03.01.0020 Stundensatz Helfer**
*** Bedarfsposition ohne GB
Arbeiten, welche nicht in den Positionen erfasst sind
und gegen
Nachweis zur Ausführung kommen: Helfer

Stundenlohnarbeiten müssen vor Ausführung durch die
Bauleitung angeordnet werden!
Menge: 1,000 h

USt %: 19,00
